# Umbau der alten Fahrzeughalle zu Umkleide- und Sanitärräumen
Angebotsaufforderung (GAEB 90, DA83)

## Malerarbeiten

### 10 Malerarbeiten

#### 10.10 Decken

**10.10.10 Untergrundvorbereitung, Spachtelung, Decken**
Spachtelung auf Unterdecken aus Gipskartonbauplatten mi
t
Spachtelmasse, zur Herstellung eines
endbeschichtungsfähigen Untergrundes (für
Dispersionsanstrich).

Spachtelflächenanteil: 50 % v.H.

Bauteil: Decke
Spachtel: Dispersionsspachtelmasse
Qualitätsstufe: Q3
Angeb. Fabrikat: .....
Menge: 120,000 m²

**10.10.20 Verfugung, elastisch, Trockenbau**
Elastische einseitige Verfugung der Anschlüsse der mit
Plattenmaterial bekleideten Flächen gegen massive
Bauteile, mit Dichtstoff auf Acrylbasis, einschl.
Glätten der Fuge.
Menge: 55,000 m

**10.10.30 Grundbeschichtung Tiefgrund, wasserverdünnbar, 1x, Decken**
Grundbeschichtung auf geputzten Wänden aus
wasserverdünnbarem Tiefgrund einmal auftragen.

Bauteil: Decken, Gipsfaserplatten
Angeb. Fabrikat Tiefengrund: .....
Menge: 120,000 m²

**10.10.40 Beschichtung, Dispersion, 2x, matt, Decken**
Beschichtung von Decken mit Dispersionsfarbe,
waschbeständig, zweimal, matt.

Farbton: weiß
Bauteil: Decken, Gipsfaserplatten
Fabrikat: .....
Menge: 120,000 m²

#### 10.20 Wände

**10.20.10 Verfugung, elastisch, Trockenbau**
Elastische einseitige Verfugung der Anschlüsse der mit
Plattenmaterial bekleideten Flächen gegen massive
Bauteile, mit Dichtstoff auf Acrylbasis, einschl.
Glätten der Fuge.
Menge: 55,000 m

**10.20.20 Grundbeschichtung Tiefgrund, wasserverdünnbar, 1x, Wände**
Grundbeschichtung auf geputzten Wänden aus
wasserverdünnbarem Tiefgrund einmal auftragen.

Bauteil: Wände

Fabrikat Tiefengrund: .....
Menge: 180,000 m²

**10.20.30 Beschichtung, Dispersion, 2x, matt, Wände**
Beschichtung von Wänden mit Dispersionsfarbe,
waschbeständig, zweimal, matt.

Farbton: weiß
Bauteil: Wände

Fabrikat: .....
Menge: 180,000 m²

**10.20.40 Grundbeschichtung Tiefgrund, wasserverdünnbar, 1x, Laibungen**
Grundbeschichtung auf geputzten Wänden aus
wasserverdünnbarem Tiefgrund einmal auftragen.

Bauteil: Fenster-, Türlaibungen
Leibungstiefe: 20 cm

Fabrikat Tiefengrund: .....
Menge: 45,000 m

**10.20.50 Beschichtung, Dispersion, 2x, matt, Laibungen**
Beschichtung von Leibungen mit Dispersionsfarbe,
waschbeständig, zweimal, matt.

Farbton: weiß
Bauteil: Fenster-, Türlaibungen
Leibungstiefe: 20 cm

Angeb. Fabrikat: .....
Menge: 45,000 m

**10.20.60 Eckschutzprofil 50/50/2 mm, V2A**
Eckschutzprofil aus gekantetem Edelstahl
für den nachträglichen Einbau an Massivbauteilen im
Innenbereich, z.B. Türleibungen, stark beanspruchte
Kanten, inkl. Bohrungen und Befestigungsmaterial aus
Edelstahl liefern und montieren.

Abmessungen: Materialstärke 2 mm, Schenkel 50/50 mm
Länge: 2.00 m
Material: Edelstahl V2A, einfach gekantet
Stahlbezeichnung nach: EN 10027-1: S 235 JR
  EN 10027-2: 1.0037
Menge: 12,000 St

#### 10.30 Zusätzliche Leistungen

#### 10.40 Stundenlohnarbeiten

**10.40.10 Stundensatz Facharbeiter**
Arbeiten, welche nicht in den Positionen erfasst sind
und gegen Nachweis zur Ausführung kommen:
Facharbeiter
Menge: 16,000 h
